# LOS 1 Bodenplatte für zwei 1-Raum-WC-Anlagen
Angebotsaufforderung (GAEB 90, DA83)
DV-Nummer: 424.01.1
Währung: EUR
Auftraggeber: Gemeinde Petershagen/Eggersdorf, Am Markt 8, 15345 Petershag

## Herstellen einer Bodenplatte für zwei 1-
Datum: 18.03.26

*Hinweis*
Bestandsbeschreibung

Der "Waldsportplatz" liegt südöstlich des Doppeldorfes
Peterhagen/ Eggersdorf. Die Fläche besteht aus einem
Komplex von Sportflächen, welche dem allgemeinen
Vereins-
und Freizeitsport zur Verfügung steht. Die Zufahrt
wird über die
Waldstraße ermöglicht. Das Gelände liegt innerhalb der
Wasserschutzzone IIIA (vgl. "Verordnung zur
Festsetzung des
Wasserschutzgebietes Eggersdorf").

Der Sportkomplex soll nun durch eine weitere
nebenliegende
Sanitäranlage erweitert werden.

*Hinweis*
Alle Einzelpreise (EP) sind netto in EUR mit maximal
drei
Nachkommastellen einzutragen
Sicherheit/ Gewährleistung: 5,00 % vom Rechnungsbetrag
Die Angebotabgabe im Format GEAB ist erwünscht.

Leistungsumfang
Der Bieter hat sich vor Angebotsabgabe über den Umfang
der
auszuführenden Arbeiten umfassend zu informieren und
die
örtlichen Gegebenheiten zu berücksichtigen.
Behinderungen
oder Mehrkosten aufgrund von unterbliebener
Baufeldbesichtigung sind ausgeschlossen. Schäden und
Behinderungen, die erst während der Bauausführung
erkennbar
werden, sind schriftlich dem Auftraggeber (AG)
mitzuteilen. Die
weitere Vorgehensweise wird vom AG festgelegt.

Aufmaß und Abrechnung
Es geten die Aufmaß- und Abrechnungsvorschriften in der
aktuellen Fassung, VOB Vergabe- und Vertragsverordnung
für
Bauleistungen - Teil C, insbesondere die Allgemeinen
Technischen Vertragsbedingungen für Bauleistungen (ATV)
DIN 18299 bis 18459.

ZTV - Zusätzliche technische Vertragsbedingungen

Grundlage des Lesitungsverzeichnisses sind:

Herstellervorschriften
Landesbauordnung des jeweiligen Bundeslandes
alle relevanten DIN- und EN-Normen bzw.
Verbandsrichtlinien
alle relevanten Sonderbauvorschriften
VOB, Teil B und C

Unterschreitungen der Leistungs- und
Funktionsanforderungen
der genannten Produkte sind nicht zulässig. Maßgeblich
für die
Gleichwertigkeit sind technische Spezifikationen und
Herstellervorgaben.

Die Nachweise sind mit den Angebot einzureichen.

Zur einwandfreien, fachgerechten Ausführung sind die
Ausführungshinweise und Technischen Merkblätter des
Herstellers zu beachten.

Darüber hinaus gelten folgende zusätzliche
Vertragsbedingungen (ZSV):
Allgemeine Technische Vertragsbedingungen für
Bauleistungen
(VOB Teil C), insbesondere

DIN 488 Betonstahl
DIN 1045 Tragwerke aus Beton
DIN 1054 Sicherheitsnachweise Erd- und Grundbau
DIN 1055 Einwirken auf Tragwerke - Bodenkenngrößen
DIN 1986 Entwässerungsanlagen
DIN 1988 Trinkwasser-Insatallationen
DIN 4095 Baugrund - Dränung
DIN 4102 Brandverhalten
DIN 4108 Wärmeschutz
DIN 4123 Ausschachtungen, Gründungen
DIN 4124 Baugruben, Gräben
DIN 18014 Fundamenterder
DIN 18195 Abdichtung von Bauwerken
DIN 18533 Abdichtung erdberührte Bauteile

Zusätzlich sind folgende Hersteller-Nachweise zu
erfüllen:

Güteüberwachung für Abdichtung- und Dämmmaterialien
Qualitätsmanagement des Herstellers nach DIN EN ISO
9001
Umweltmanagenment des Herstellers nach DIN EN ISO 14001
Energiemanagement des Herstellers nach DIN EN ISO 50001
Ökobilanz (EPD) für Abdichtungs- und Dämmmaterialien

### Bereich 01 Baustelleneinrichtung

#### Abschnitt 01.01 Sicherheitseinrichtungen, Baustelleneinr

**01.01.0001 Baustelleneinrichtung**
Errichten und Räumen der Baustelle mit An- und
Abfuhr, sowie Vorhalten der zur Durchführung der
nachstehend beschriebenen Arbeiten,
erforderlichen Maschinen, Geräte, Werkzeuge,
Einrichtung zur Reinigung von Geräten und
Schutzausrüstungen, Betriebsmittel, sowie
Bauwagen inkl. Miet-WC und Beleuchtung der
Baustelle für die Dauer der Arbeiten. Hinweis: Der
Bieter hat sich vor Abgabe seines Angebotes über
die Gegeneheiten vor Ort zu informieren.
Transportwege sind entsprechend
einzukalkulieren. Nachforderungen aus Unkenntnis
der Sachlage werden nicht anerkannt. Es ist zu
beachten, dass während der Arbeiten der
Sportbetrieb (Achtung: Sportgelände mit Kindern!)
gewähleistet werden muss. Mehraufwand für An-
und Abfahrten ist einzukalkulieren und wird nicht
extra vergütet.

Einzukalkulieren ist weiter die regelmäßige
Reinigung von Straßen und Wegen im öffentlichen
Breich, wenn diese durch die eigene
Baumaßnahme verschmutzt werden.
Baustelleneinrichtung für die gesame Bauzeit
herstellen, vorhalten und betreiben. Auch das
Aufstellen von Schutt-, Müll- und Abfallcontainern
wird nicht extra vergütet. Beräumung sämtlicher
Bestandteile der Baustelleneinrichtung nach
Abschluss der Arbeiten.

ca. 15,00 m Bauzaun
ca. 12,00 m² Schutzlage
inkl. Sperrholzplatten für Lagerbereiche

Soweit gesonderte Positionen für bestimmte
Baustelleneinrichungsarbeiten im Leistungsverzeichnis nicht enthalten sind, gilt diese
Pauschale für alle Baustelleneinrichtungsarbeiten
sämtlicher Abschnitte des Leistungsverzeichnisses.
Menge: 1,000 psch

**01.01.0002 Sicherungsmaßnahmen**
Sicherungsmaßnahmen entsprechend den
Vorschriften der Berufsgenossenschaft aufbauen,
Vorhalten und nach Beendigung der Arbeiten
wieder abbauen.
Menge: 1,000 psch

**01.01.0003 Baumschutzmaßnahmen**
*** Bedarfsposition ohne GB
Baumschutzmaßnahmen entprechend den
Rintlinien (R SBB) und DIN 118920 Aufbauen,
Vorhalten und nach Beendigung der Arbeiten
wieder zurückbauen.
Menge: 1,000 St

### Bereich 02 Herstellung Bodenplatte

#### Abschnitt 02.01 Bodenplatte

**02.01.0001 Erdaushub (Baugrubensohle)**
Aushub der Fläche für die Bodenplatte
Ausführung: Aushub inklusve Entsorgung, im
Bereich der bereits vorhandenen Anschlüsse für
Wasser, Abwasser, Strom, etc. sind
Handschachtungen erforderlich.

Aushubsabmessung ca.:
L x B x T = 7,00 x 2,50 x 0,73 m

Entsorgungsnachweise sind dem Auftraggeber
vorzulegen.
Menge: 13,000 m³

**02.01.0002 Anschluss Abwasser**
Verlegung und Anschluss an vorhandenen
Abwasserkanal, KG Ø 110, frostsicher unter der
Ebene des Unterbodens 0,50 m herausführen,
Leitungen normgerecht im Gefälle verlegen, inkl.
aller Verbindungsstücke (Bögen, T-Stücke,
Abdeckung etc.) Anschlusspunkt siehe Anlage
Skizze und Grundriss Fundamente.

Die Verfüllung der Rohrgräben darf nur mit nicht
kontaminiertem Bodenmateiral der Klasse 0
erfolgen. Nachweise sind dem Auftraggeber
vorzulegen.
Menge: 2,000 St

**02.01.0003 Dichtheitsprüfung/ Prüfprotokoll**
Dichtheitsprüfung der abwassertechnischen
Anlage gemäß anerkanntem Prüfverfahren
(Wasser oder Luft) nach Wahl, inkl.
Dichtheitsprüfprotokoll zur Vorlage bei der UWB.
Nachweis ist dem Auftraggeber vorzulegen.
Menge: 1,000 psch

**02.01.0004 Anschluss Trinkwasser**
Anschluss Trinkwasser, Ø 32, frostsicher unter der
Ebene des Unterbodens 1,50 m herausführen,
Leitungen normgerecht, inkl. aller Verbindungsstücke, Anschlusspunkt siehe Anlage Skizze und
Grundriss Fundamente.
Menge: 2,000 St

**02.01.0005 Anschluss Strom**
Anschluss Strom über der Ebene des Unterbodens
3,00 m herausführen, Anschlusspunkt siehe
Grundriss Fundamente.
Menge: 2,000 St

**02.01.0006 Unterboden Schotter**
Herstellen des Unterbodens aus Schotter,
lagenweise verdichtet; ls > 0,97, tragfähig und
frostsicher, Beachtung im Bereich der
vorhandenen Anschlüsse für Wasser, Abwasser,
Strom, etc. bei der Hestellung!

Höhe der Schotterschicht: ca. 20 cm

Anzuliefernde Stoffe sind generell erst mit
Nachweis der Schadstofffreiheit einzubauen.

Nachweise sind dem Auftraggeber vorzulegen.
Menge: 3,500 m³

**02.01.0007 Sauberkeitsschicht**
Herstellen der Sauberkeitsschicht aus Magerbeton
C 8/10 mit Expositionsklasse X0, tragfähig und
frostsicher

Höhe der Sauberkeitsschicht: ca. 10 cm

Anzuliefernde Stoffe sind generell erst mit
Nachweis der Schadstofffreiheit einzubauen.

Nachweise sind dem Auftraggeber vorzulegen.
Menge: 15,500 m²

**02.01.0008 Trennlage**
Einbau einer Trennlage, 1-lagig, aus PE-Baufolie
auf der Sauberkeitsschicht.

Fabrikat/Hersteller:
Menge: 15,000 m²

**02.01.0009 Bodenplatte**
Ausführung gem. Statik, oben und unten bewehrt,
siehe Bewehrungsplan.

Dicke der Bodenplatte: 0,20 m

Beton: C20/25
Betonüberdeckung: 30 mm

Bewehrungsstahl:
B500B nach DIN 488; Ø 8 mm; 0,395 kg/m
Gesamtlänge 375,96 m
Gesamtgewicht 148,50 kg [0,149 t]

Stahlliste gem. Bewehrungsplan:

Nr. 1:  Anzahl: 36 Stück
 Länge: 6160 mm

Nr. 2:  Anzahl: 20 Stück
 Länge: 900 mm

Nr. 3: Anzahl 598 Stück
 Länge: 2200 mm

Nr. 4: Anzahl 20 Stück
 Länge 430 mm
Menge: 13,500 m²

**02.01.0010 Betonblocksteinlage**
Herstellen einer Betonblocksteinlage an den
Rändern der Bodenplatte verlegt, siehe Grundriss
Fundamente, Steinformat 20x10x6 cm
Menge: 23,000 m

**02.01.0011 Fundamenterder**
Herstellen eines Fundamenterders als
geschlossener Ring aus korrosionsbeständigem
Bandstahl, 30 mm x 3,5 mm, NIRO (V4A)
umlaufend in die Bodenplatte mit der Bewehrung
verbunden, mit 3 Anschlusspunkten,
Potentialausgleichsleiter, Verbindungsbauteilen,
Abstandhalter.
Menge: 1,000 St

**02.01.0012 Randdämmung Bodenplatte**
Herstellen einer umlaufenden EPS-Dämmung am
Rand der Bodenplatte, d = 4 cm, Höhe des
Dämmstreifens bis OK-Gelände, ca. 45 cm
Menge: 8,000 m²

**02.01.0013 Dämmung Bodenplatte**
Herstellen einer EPS - Dämmschicht auf der
Bodenplatte, d = 6 cm, zwischen der
Betonsteineinlage
Menge: 10,500 m²

### Bereich 03 Dokumentation

**03.0001 Erarbeitung und Übergabe einer Dokumentation**
Erarbeitung, Zusammenstellung und Übergabe
einer Dokumentation für sämtliche Leistungen zum
durchgeführten Bauvorhaben:

Baustoffverzeichnis für alle verwendeten
Baustoffe und Baumaterialien
Zulassungsszertifikate, allgemeine
bauaufsichtliche Zulassung (abZ)
Prüfprotokolle

Zusammenstellung als digitale Unterlage (PDF).
Menge: 1,000 psch

USt %: 19,00
